# Dachdecker- und Klempnerarbeiten
Angebotsaufforderung (GAEB 90, DA83)
Währung: EUR

## Dachdecker und Klempnerarbeiten
Datum: 08.04.24

*Hinweis*
Zusätzliche Technische Vertragsbedingungen (ZTV)
Dachdecker- u. Klempnerarbeiten

1.  Allgemein

1.1
Maßgebend für die Lieferung und Ausführung der
Leistungen sind die ATV in der VOB-Teil C und weitere
DIN-Vorschriften.
Alle Leistungen sind nach dem zum Zeitpunkt der
Ausführung geltenden Normen, Verordnungen, Richtlinien
etc. auszuführen.

Folgende Vorschriften sind besonders zu beachten

DIN 18334  Zimmerer- u. Holzbauarbeiten
DIN 18337  Abdichtung gegen nicht drückendes Wasser
DIN 18338  Dachdeckungs- u. Dachabdichtungsarbeiten
DIN EN 14437  Windsogberechnung
(Sturmverklammerung-Dachsteine))
DIN 18339  Klempnerarbeiten
DIN  4102  Brandverhalten von Baustoffen und
Bauteilen
DIN  4108  Wärmeschutz im Hochbau
DIN  4109  Brandschutz im Hochbau
DIN  4117  Abdichtung gegen Bodenfeuchtigkeit
DIN  4122  Abdichtung gegen nicht drückendes
Oberflächenwasser
GEG  Gebäude Energie Gesetz

Die Allgemeinen Dachdeckerrichtlinien

Unfallverhütungsvorschriften/ Regeln der BG Bau
(Berufsgenossenschaft der Bauwirtschaft)
BGV  BG-Vorschriften
BGR  BG-Regeln
BGI  BG-Informationen
BGG  BG-Grundsätze
BetrSichV  Betriebssicherheitsverordnung mit den
dazugehörigen Technischen  Regeln "TRBS"
a.a.R.d.T.  Die Allgemein anerkannten Regeln der
Technik

Die Baustellenordnung der Covivio Immobilien GmbH
( siehe unter: www.covivio.de/ Handwerkermarktplatz)

Grundsätzlich sind nur Produkte zu verarbeiten die
entsprech-end der europäischen Richtlinien eine
CE-Kennzeichnung  unterliegen und besitzen.
Bezüglich der Wärmeleitfähigkeit sind zusätzlich zur
CE-Kenn-zeichnung nur Bauprodukte zugelassen, die zudem
einer Fremdüberwachung einer von Ländern zugelassenen
Stelle unterliegen und entsprechend überwacht sind.

1.2
Das Einrichten der Baustelle, Vorhalten, Unterhalten
und Abräumen der kompletten Baustelleneinrichtung sowie
die evtl. Abstellung von Hilfskräften zur Absteckung
des Gebäudes werden nicht besonders vergütet.
Material und Unterkunftsräume werden bauseits nicht zur
Verfügung gestellt.

1.3
Alle vom Auftragnehmer benutzten Flächen, Wege und
Straßen sind täglich zu säubern und gegen
Beschädigungen zu schützen.

1.4
Strom- und Wasseranschlüsse sind an der Baustelle
vorhanden. Die Verbrauchskosten sind mit der Covivio zu
verrechnen. Die Kosten für Zähleinrichtungen trägt der
AN.

1.5
Be- und Entlüftungen von Kaltdächern müssen
gewährleistet bleiben und bei fugendichten Eindeckungen
oder Abdichtungen sind ausreichende Querschnitte
herzustellen oder auf die Notwendigkeit der bauseitigen
Herstellung vor Baubeginn hinzuweisen.

1.6
Sämtliche anfallende Stemm- und Spitzarbeiten sind,
sofern sie nicht im Leistungsverzeichnis gesondert
aufgeführt sind, in den Einheitspreisen
einzukalkulieren.

1.7
Die Baustelle ist täglich sauber zu halten und
sämtliche Schutt und Materialreste sind ohne besondere
Aufforderung vom AN zu entsorgen. Der Auftraggeber
behält sich vor Bauschuttcontainer aufzustellen und die
hierfür anfallenden Kosten anteilig auf die
ausführenden Firmen umzulegen und von der
Schlußrechnung in Abzug zu bringen.

1.8
Alle Dachdeckungsmaterialien müssen der 1.Wahl bzw. der
besten Güteklasse entsprechen.

### Bereich 01 Dachdecker und Klempnerarbeiten

#### Abschnitt 01.01 Dacheindeckung

**01.01.0010 DELTA®-NEO VENT PLUS über Sparrenalage**
DELTA® NEO-VENT PLUS (Hersteller: Dörken GmbH & Co. KG,
58311 Herdecke) als diffusionsoffene
Unterdeck-/Unterspannbahn zur Behelfsdeckung aus
PP-Spinnvlies-Folien-Kombination mit
Spezialbeschichtung und integrierten Klebezonen an
beiden Rändern liefern und nach Dachdecker-Fachregeln
und Herstellerangaben fachgerecht auf Sparren verlegen.
Fixierung erfolgt mit Breitkopfstiften oder Tackerklammern. Befestigung erfolgt
mittels Konter- oder Sturmlattung. Überdeckungen und
Durchdringungen winddicht ausbilden.

Klassifizierung-ZVDH:  UDB-B / USB-A
Brandverhalten:  Klasse E, EN 13501-1+2
Reißkraft:  ca. 220/165 N/5 cm,
  EN 12311-1+2
Sd-Wert:  ca. 0,02 m
Gewicht:  ca. 130 g/m2
Menge: 130,000 m²

**01.01.0020 Zul. Anschluss mit DELTA®-NEO VENT PLUS**
Zulage für Anschluss mit DELTA®-NEO VENT Plus an
Wohnraum-Dachfenster, Dachgauben, Schorn- steinen usw.
so ausbilden, dass kein Wasser eindringen kann, sondern
über eine Folienrinne am Einschnitt vorbeigeleitet
wird.
einschl. aller Klebebänder liefern und montieren
Menge: 2,000 Stck

**01.01.0030 DELTA®-SCHAUM-BAND SB 50 Nageldichtung**
DELTA®-SCHAUM-BAND SB 50 als Nageldichtung fachgerecht nach Herstellerangaben unter der
Konterlattung verlegen. Einseitig klebendes Dicht- band
zur Abdichtung von Nagelstellen. Witterungsbeständig u. witterungsunabhängig verarbeitbar.
Verarbeitungstemperatur:  + 5 °C
Menge: 215,000 m

**01.01.0040 Konterlattung 30/50 mm**
Aufbringen einer fäulnisimprägnierten Konterlattung und Befestigung in der Holzunterkonstruktion.
Querschnitt:  30/50 mm
Menge: 130,000 m²

**01.01.0050 Dachlattung 30/50 mm**
Aufbringen einer fäulnisimprägnierten Dachlattung,
passend zur Dachdeckung.
Querschnitt:  30/50 mm
Lattenabstand:  ca. 320 - 340 mm
Menge: 130,000 m²

**01.01.0060 Dachsteindeckung - Nelskamp**
*** Bezugsbeschreibung
Dachsteine liefern und nach Herstellervorschrift auf
die Dachlattung verlegen.
Das Dachdeckungsmaterial ist handwerksgerecht an
Schornsteine, Kehlen u.s.w. anzuarbeiten und wird nicht
gesondert vergütet.
Die Anzahl der Sturmklammern u. die Befestigung der
Dachsteine ist entsprechend der Windsogberechnung nach DIN EN 14437 auszuführen.
Die Berechnung ist vor der Ausführung dem AG
vorzulegen.

Fabrikat:  Nelskamp
Typ:  Finkenberger-Pfanne
  Top 2000S-granit (rund)
Menge: 130,000 m²

**01.01.0070 Dunstrohrpfannen (PVC)**
*** wie Position 01.01.0060
Dunstrohraufsatz mit Kunststoffpfanne und flexiblem
Schlauchanschluss.

Lichte Weite  : DN 100 mm
Anschlußlänge  : ca. 45 cm
Menge: 2,000 Stck

**01.01.0080 Anfangs-/ Endziegel für First-/ Gratabdeckung als Zulage**
*** wie Position 01.01.0060
Formziegel als Anfangs-/ Endziegel für die First-/
Gratabdeckung als Zulage.
Menge: 4,000 Stck

**01.01.0090 Gratziegel trocken verlegt**
*** wie Position 01.01.0060
Grat mit Gratziegeln, in mörtelloser Verlegung, im
Farbton der Dacheindeckung, bestehend aus:
Gratelement, Firstklammern sowie Endscheiben, auf
fäulnisimprägnierter Firstlatte, einschl. Befestigungsmaterial liefern und verlegen, als Zulage zur
Eindeckung.
Das Anarbeiten der Gratsteine am First und der
Dacheindeckung an die Gratlatte ist einzurechnen.
Menge: 36,000 m

**01.01.0100 Walmkappe mit vier Abgängen**
*** wie Position 01.01.0060
Walmkappe mit vier Abgängen in mörtelloser Verlegung,
im Farbton der Dacheindeckung,
einschl. Befestigungsmaterial liefern und verlegen, als
Zulage zur Eindeckung
Menge: 1,000 Stck

**01.01.0110 Traufenzuluftelement**
Lüftungs - Traufstreifen komplett einschl. Lüftungsschiene, Spannbahnhalter, Traufenhalter und
Steckverbinder liefern und einbauen.
Farbe: Grau oder Braun n. Wahl des AG
Menge: 41,000 m

#### Abschnitt 01.02 Dachrinnen und Fallrohre

**01.02.0010 Laubfangkörbe aus verz. Draht**
Laubfangkörbe aus verzinktem Draht, für die Abläufe der
halbrunden Hängerinnen.
Menge: 2,000 Stck

**01.02.0020 Zinkrinne, halbrund, 333 mm Zuschnit**
Halbrunde Hängerinne aus vorbewittertem  blaugrau
Titan-Zinkblech nach DIN EN 612, hergestellt aus
Titanzink DIN EN 988, TÜV geprüft, nach Quality Zinc
Kriterienkatalog, einschl. passendem Traufblech,
genietet und gelötet, einschl. der Rinnenhalter liefern
und montieren.
Zuschnitt  333 mm
Blechdicke  0,7 mm
Menge: 42,000 m

**01.02.0030 Einhängstutzen konisch**
konischer Einhängstutzen aus vorbewitterten
Titan-Zinkblech, als Rinnenanschluss mit unterseitig angesetztem Rohrknie für Dachrinnen;
einschl. des nötigen Ausschnittes.

Gesamtlänge:  ca. 1.250 mm
Menge: 2,000 Stck

**01.02.0040 Fallrohrbögen DN 100, zink**
Fallrohrbögen aus vorbewittertemTitanzinkblech in Form,
Ausführung und Abmessung zu den beschriebenen
Regenfallrohren passend,
in Schwanenhalsausbildung mit Doppelbogen
als Verbindung zwischen der Dachrinne und
dem Regenfallrohr.

Durchmesser:  DN 100 mm
Menge: 4,000 Stck

**01.02.0050 Fallrohre DN 100, zink**
Fallrohre aus vorbewittertem Titan-Zinkblech für
Dachentwässerungsanlagen, in rundem Querschnitt, incl.
Rohrschellen mit doppeltem Scharnier, Schraubverschluß
und Stift bzw. Dolle im Mauerwerk, Beton o.dgl.
befestigen.

Durchmesser:  DN 100 mm
Menge: 12,000 m

**01.02.0060 LORO-Standrohr, DN 100, zink**
LORO-X Regenstandrohre, rund mit Reinigungs- öffnung
und Reinigungsdeckel, nach DIN 19530, aus Stahl
feuerverzinkt mit zusätzlicher Innenbeschichtung

Länge:  1,0 m
Durchmesser:  DN 100 mm
Menge: 2,000 Stck

**01.02.0070 Standrohrkappen DN 100, zink**
Standrohrkappen aus vorbewittertem Titan-Zinkblech,
passend zu den beschriebenen Fallrohren, als Verbindung
und Übergang der Regenfallrohre zu den bauseits
vorhandenen Standrohren.

Durchmesser:  DN 100 mm
Menge: 2,000 Stck

**01.02.0080 Standrohr anschließen**
Standrohr fachgerecht, lt. Vorschrift, einschl. Bögen,
an die vorh. Rohrgrundleitung anschließen
Menge: 2,000 Stck

#### Abschnitt 01.03 Dachflächenfenster

**01.03.0010 VELUX-Klapp-Schwing-Fenster - GPU SK 10**
Wohnraum-Dachflächenfenster einschl. Eindeckrahmen,  Dämm- und Anschlussrahmen, liefern und in den
bauseits vorgerichtetem Wechsel gem.
Herstellervorschrift einbauen.

Fabrikat:  VELUX - GPU SK10
  0066 ENERGIE PLUS
  Uw < 1,00 W/m²K
Maße  :  114 / 160 cm
Menge: 1,000 Stck

**01.03.0020 VELUX-Notausstiegsfenster - GTU SK 10**
Wohnraum-Dachflächenfenster mit Notaus- stiegsfunktion
einschl. Eindeckrahmen,  Dämm- und Anschlussrahmen,
liefern und in den bauseits vorgerichtetem Wechsel gem.
Herstellervorschrift einbauen.

Fabrikat:  VELUX - GTU SK10
  0066 ENERGIE PLUS
  Uw < 1,00 W/m²K
Maße  :  114 / 160 cm
Menge: 1,000 Stck

**01.03.0030 Sicherheitsrost 80 cm**
Verzinktes Sicherheitsrost, ca. 80 cm lang
mit Standsteinen und Auflagebügeln
liefern und nach Herstellervorschrift montieren.
Menge: 3,000 Stck

#### Abschnitt 01.04 Abdichtungsarbeiten Betonsohle

**01.04.0010 Betondecken reinigen**
Betondecke für einen staubfreien Untergrund von groben
Verschmutzungen wie Bauschutt,
Ölrückständen u. ä. trocken, reinigen und angefallenen
Schmutz beseitigen.
Menge: 80,000 m²

**01.04.0020 Voranstrich für Delta-Thene**
Voranstrich und Haftgrund mit hoher Eindring- wirkung
für DELTA-THENE auf trockenem Untergrund aufbringen
(siehe Herstellervorschrift)
Materialverbrauch 0,2-0,3 kg/m² nach Untergrund
Menge: 80,000 m²

**01.04.0030 Abdichtung DELTA-Thene**
Feuchtigkeitsabdichtung mit Dörken-Folie DELTA- Thene
nach den Herstellervorschriften liefern und verlegen
Menge: 80,000 m²

**01.04.0040 Flüssigkunststoffanschluss an Durchdringungen**
Anschlüsse an Durchdringungen mit Flüssig- kunststoff
auf Bitumen/Polyurethanbasis wie
folgt herstellen:

Untergrund reinigen und aufrauhen, so dass dieser frei
von losen Teilen und fettfrei ist
Hochführen und anschweißen der Abdicht- ungsbahnen im
Lagenrückversatz, Anschlusshöhen bis 2 cm
Abflachen der oberen Bahnenkante mit einer Zungenkelle
Abkleben der oberen Begrenzungslinie und dem
Beschichtungsabschluss auf der Flächenabdichtung mit
Klebebändern
Anschlussfläche einstreichen, das dazuge- hörige Vlies
hohlraumfrei in das noch feuchte Harz eindrücken und
nochmals überstreichen
Nach Durchtrocknung (Fingerprobe) des ersten Anstriches
die gesamte Anschluss- fläche gut deckend übersteichen.
Schiefer- splitt, falls gewünscht, sofort in die noch
flüssige Kunststoffbeschichtung im Über- schuss
einstreuen, Klebebänder abziehen.

Verbrauch pro m²:
1. Beschichtung ca. 1500 g
2. Beschichtung ca. 1000 g
3. Beschichtung ca. 300 g
  (optional, nur bei Abstreuung)

System: ALSAN-Flashing Jardin
Menge: 12,000 m

#### Abschnitt 01.05 Stundenlohnarbeiten

*Hinweis*
Der Auftragnehmer ist ohne vorherige Anmeldung u. ohne
vorheriger schriftliche Zustimmung durch den
Auftraggeber (AG) nicht berechtigt Tagelohnarbeiten
auszuführen.
Geleistete Tagelohnarbeiten, die vor Ausführung nicht
schriftlich durch den AG beauftragt/ genehmigt wurden,
werden nicht vergütet.

**01.05.0010 Stundenlohn Facharbeiter**
*** Bedarfsposition ohne GB
Für evtl. erforderliche Arbeiten, die nicht im
Leistungsverzeichnis erfaßt sind und gegen Nachweis zur
Ausführung kommen, werden verrechnet für:
Facharbeiter
Menge: 1,000 h

**01.05.0020 Stundenlohn Helfer**
*** Bedarfsposition ohne GB
Für evtl. erforderliche Arbeiten, die nicht im
Leistungsverzeichnis erfaßt sind und gegen Nachweis zur
Ausführung kommen, werden verrechnet für:  Helfer
Menge: 1,000 h

USt %: 19,00
